# Ausschreibungstexte
Angebotsaufforderung (GAEB 90, DA83)
Währung: EUR

## Umfassungszarge als Blockprofil nach DIN
Datum: 28.04.20

**0010 Umfassungszarge als Blockprofil nach DIN 18111-1**
BOS Ausschreibungstext

Bitte ergänzen Sie den Text entsprechend Ihren
Wünschen.

Beachten Sie bitte folgende Flyer:
-"Technische Informationen zu den Ausschreibungstexten"
-"Anforderungen zu Zargen im Objekt"
  (Schallschutz, Brandschutz, Barrierefreiheit etc.)
Weitere Hinweise:
-"Kompendium"
Alles auf der BOS Website unter dem Menü:
Tools & Downloads.

Umfassungszarge als Blockprofil nach DIN 18111-1
für Ständerwerk, wandumfassend
nach folgenden technischen Daten:

Anzahl: ___ Stück

Profil, Fabrikat BOS: Bud
(für gefälzt einschlagendes Türblatt und Einfachfalz)

Wandart: Ständerwerk
Ausführung: 1-teilig

Material: grundiert,
  feuerverzinktes Feinblech nach DIN EN 10143

Blechstärke: 1,5 mm

Abmessungen (B x H):
(mögliche Maße siehe Flyer: Stahlzargen nach DIN 18111-
1)
theoretische Rohbaumaße: ___ x ___ mm
Falzmaße: ___ x ___ mm
Maulweite: ___ mm
Gesamttiefe Zarge: ___ mm (Maulweite + 30 mm)

Spiegel vorne/hinten: 30/45 mm
Putzwinkel vorne/hinten: 15/15 mm
Falzaufschlag:  15 mm

Falztiefe: 28,5 mm
Schließebene:
4,5 mm (Standard für gefälztes Holztürblatt)
4,5 mm (Standard für 8 mm Glastürblatt)

Fälzung: Einfachfalz

Drückerhöhe: 1050 mm (je Seite vorgestanzt)

Meterrissmarkierung: eingestanzt
Bodeneinstand: 0 mm

Dichtung: Hohlkammerdichtung (Standarddichtung, PVC)

Anker: Bügelanker

Bandaufnahmen: 2 Stück V8618 je Seite
  (DIN rechts/links vorgerichtet)

Hinweise:
- Nicht verwendete Stanzungen der Bandaufnahmen
  und Löcher an der Zargenunterkante vor dem
  bauseitigen Lackieren ggf. spachteln und grundieren.
- 1-teilige Ständerwerkszargen werden
  im Zuge der Wanderstellung montiert.
- Montage nur durch ausreichend qualifiziertes
  Fachpersonal!

LEED- und DGNB-Kriterien
BOS Best Of Steel verbindet Zargen-Design mit
nachhaltigem Bauen. In der Produktdatenbank
building-material-scout.com sind BOS-Stahlzargen in
verschiedensten Ausführungen zu finden, die nach
LEED- und DGNB-Kriterien bewertet wurden.

Die mit der Montage beauftragte Person sollte über
eine geeignete Ausbildung, praktische Erfahrung und
ein qualifiziertes Wissen verfügen, um Stahlzargen
sach- und fachgerecht montieren zu können. Nur so
kann sichergestellt werden, dass sich die hohe
Qualität der Stahlzarge auch auf den späteren
Gebrauch überträgt.

Die Massiv- und Ständerwerkswände bzw. deren Profile
müssen so ausgebildet sein, dass sie die statischen
und dynamischen Kräfte, welche sich aus der Belastung
des verwendeten Türelements ergeben, zuverlässig und
nachhaltig aufnehmen können. Massivwände sind nach
den entsprechenden Normen zu erstellen. Bei Ständerwerkswänden sind die Vorgaben der Systemhersteller
in Bezug auf die Ausgestaltung der Wandöffnungen,
besonders im Hinblick auf die maximal zulässigen
Türblattgewichte, zu befolgen.

Architekten-Beratung: architekten@BestOfSteel.de
Technische Änderungen und Irrtümer vorbehalten.
Copyright: BOS GmbH, Emsdetten, den 28.04.2020
Menge: 0,000

USt %: 19,00
